# Winterdienst im Streckenbereich AM Trockau und Münchberg
Angebotsaufforderung (GAEB 90, DA83)
Vergabenummer: B0303723018
Eröffnung: 09.01.24 09:40
Währung: EUR
Auftraggeber: Autobahn GmbH des Bundes

## Winderdienst AM Trockau und Münchberg
Datum: 23.06.26

### Bereich 01 Räumen und Streuen im Winterdienst

#### Abschnitt 01.01 Vorhaltung

**01.01.0010 Vorhaltung von Fahrzeug und Personal**
Vorhaltung Winterdienstfahrzeug während der
Winterdienstperiode gemäß den technischen
Angaben/Anforderungen der Anlage C-01-a und der
Ausführungsbeschreibung sowie die Bereitstellung von
Personal.

Die Abrechnung erfolgt je Vorhaltemonat. Ausser den
vollen Monaten werden Teilzeiten nach Kalendertagen zu
1/30 des Einheitspreises abgerechnet.
Menge: 22,000 Mt

#### Abschnitt 01.02 Winterdiensteinsatz

**01.02.0010 Einsatzstunde Streuen bzw. Räumen und Streuen**
Einsatzstunde Winterdienstfahrzeug zum  Streuen bzw.
Räumen und Streuen einschließlich Bedienung (ohne
Zusatzpersonal).
Die Preise dieser Position gelten unabhängig von der
Anzahl der geleisteten Einsatzstunden.
Der angebotene Einheitspreis gilt auch bei
Mengenmehrungen oder -minderungen.
Zuschläge für Arbeiten in der Nacht und an Sonn- und
Feiertagen sind in die Einheitspreise einzurechnen.
Eine gesonderte Vergütung erfolgt nicht.
Menge: 2500,000 h

**01.02.0020 Einsatzstunde Zusatzpersonal**
Einsatzstunde für Zusatzpersonal im Winterdienst
Die Preise dieser Position gelten unabhängig von der
Anzahl der geleisteten Einsatzstunden.
Der angebotene Einheitspreis gilt auch bei
Mengenmehrungen oder -minderungen.
Zuschläge für Arbeiten in der Nacht und an Sonn- und
Feiertagen sind in die Einheitspreise einzurechnen.
Eine gesonderte Vergütung erfolgt nicht.
Menge: 510,000 h

**01.02.0030 Stillstandzeiten**
Stillstandzeiten
Die Preise dieser Position gelten unabhängig von der
Anzahl der angefallenen Stunden.
Der angebotene Einheitspreis gilt auch bei
Mengenmehrungen oder -minderungen.
Zuschläge für Arbeiten in der Nacht und an Sonn- und
Feiertagen sind in die Einheitspreise einzurechnen.
Eine gesonderte Vergütung erfolgt nicht.
Menge: 125,000 h

USt %: 19,00
